# Porte de rue en PVC "VEKA", système Softline Doble Junta SL/DJ, un vantail battant, dimensions 800x1800 mm, composée d'un cadre et d'un vantail, avec finition naturel en couleur blanche, et précadre

- Propriété du fichier: CYPE INGENIEROS, S.A.
- Format: FIEBDC-3/2002
- Devise: EUR
- Coûts indirects: 3.00 %
- Frais généraux: 13.00 %
- Bénéfice: 6.00 %
- TVA: 20.00 %

## E Enveloppe et finition extérieure

### EM Menuiseries extérieures

#### EME Portes d'entrée

**EME050** U Porte de rue en PVC "VEKA", système Softline Doble Junta SL/DJ, un vantail battant, dimensions 800x1800 mm, composée d'un cadre et d'un vantail, avec finition naturel en couleur blanche, et précadre.
Fourniture et montage de porte de rue en PVC "VEKA", système Softline Doble Junta SL/DJ, un vantail battant, dimensions 800x1800 mm, composée d'un cadre et d'un vantail, avec finition naturel en couleur blanche, coefficient de transmission thermique du cadre de la section type Uh,m = 1,3 W/(m²K), profilés à esthétique droite, épaisseur dans parois extérieures de 2,8 mm, 3 lames, renforts intérieurs en acier galvanisé, mécanisations d'évacuation et de décompression, joints d'étanchéité en EPDM, poignée et ferrures bichromatées, mécanismes d'ouverture automatique à trois pênes, charnières avec levées anti-levier dans le châssis, avec moulure à deux faces, comprend précadre en acier galvanisé avec pattes d'ancrage à l'ouvrage, une serrure de sécurité, les ferrures, la mousse de polyuréthane pour remplissage de l'espace entre le cadre et le mur, le scellage périmétrique des joints avec un cordon de silicone neutre et l'ajustage final sur chantier. Élaborée en atelier, avec classification à la perméabilité à l'air selon NF EN 12207, à l'étanchéité à l'eau selon NF EN 12208 et à la résistance à la charge du vent selon NF EN 12210. Totalement montée et testée.
Inclut: Mise en place du précadre. Mise en place de la porte. Ajustage final du vantail. Scellage des joints périmétriques.
Critère de métré de projet: Nombre d'unités prévues, selon documentation graphique du Projet.
Critère de mesure de l'ouvrage: On mesurera le nombre d'unités réellement exécutées selon les spécifications du Projet.

| Code | U | Désignation | Quantité | Prix | Montant |
|---|---|---|---|---|---|
| mt24vek130ma | U | Porte de rue en PVC "VEKA", système Softline Doble Junta SL/DJ, un vantail battant, dimensions 800x1800 mm, composée d'un cadre et d'un vantail, avec finition naturel en couleur blanche, coefficient de transmission thermique du cadre de la section type Uh,m = 1,3 W/(m²K), profilés à esthétique droite, épaisseur dans parois extérieures de 2,8 mm, 3 lames, renforts intérieurs en acier galvanisé, mécanisations d'évacuation et de décompression, joints d'étanchéité en EPDM, poignée et ferrures bichromatées, mécanismes d'ouverture automatique à trois pênes, charnières avec levées anti-levier dans le châssis, avec moulure à deux faces, Selon NF EN 14351-1. (matériau) | 1.000 | 886.50 | 886.50 |
| mt26pec015b | U | Précadre en acier galvanisé, pour porte d'entrée de PVC à un vantail, avec pattes d'ancrage à l'ouvrage. (matériau) | 1.000 | 50.00 | 50.00 |
| mt13blw110a | U | Aérosol avec 750 cm³ de mousse de polyuréthane, de 25 kg/m³ de densité, 150% d'expansion, 18 N/cm² de résistance à la traction et 20 N/cm² de résistance à la flexion, conductivité thermique 0,04 W/(mK), stable de -40°C à 100°C; applicable au pistolet; selon NF EN 13165. (matériau) | 0.100 | 9.20 | 0.92 |
| mt15sja100 | U | Cartouche de mastic de silicone neutre. (matériau) | 0.200 | 3.13 | 0.63 |
| op00ato010 |  | Tournevis. | 1.000 | 0.00 | 0.00 |
| mo020 | h | Compagnon professionnel III/CP2 construction. (main-d'œuvre) | 0.571 | 24.11 | 13.77 |
| mo113 | h | Ouvrier d'exécution I/OE1 construction. (main-d'œuvre) | 0.571 | 20.14 | 11.50 |
| mo018 | h | Compagnon professionnel III/CP2 menuisier PVC et métal. (main-d'œuvre) | 0.571 | 24.49 | 13.98 |
| mo059 | h | Ouvrier professionnel II/OP menuisier PVC et métal. (main-d'œuvre) | 0.285 | 21.48 | 6.12 |
| % | % | Coûts directs complémentaires | 2 % | 983.42 | 19.67 |
|  |  | Coûts directs |  |  | 1003.09 |
